# Leistungsbeschreibung (GAEB 90, DA81)
Währung: EUR

## Dach

### 1 DAKORIT

#### 1.1 Flachdach gemäß ETAG 005

**1.1.10 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
DAKORIT® ES 40B
DAKORIT® PUR1K 30P
HADALAN® EPV 38L
HADALAN® DDV 32P
HADALAN® HV2 30DD
HADALAN® PUR Top 32P transparent
DAKORIT® DV110 89V
Menge: 0,000

**1.1.20 Baustelle einrichten**
Baustelle einrichten, An- und Abfuhr aller benötigten
Materialien, Geräte und Maschinen. Räumen der Baustelle
und Wiederherstellung aller benutzten Flächen in den
ursprünglichen Zustand einschließlich notwendiger
Zwischenreinigung
Menge: 0,000 psch

**1.1.30 Vorbereitung des Untergrundes**
®Der Untergrund muss trocken, sauber, tragfähig und
frei von haftungsmindernden Substanzen sein. Größere
Risse mit DAKORIT  ES 40B schließen. Offene
Überlappungsstöße von Bitumen bahnen verschweißen bzw.
mit DAKORIT®  ES 40B verkleben. Bei Foliendächern die
Verträglichkeit vorher prüfen. Saugfähige, mineralische
Untergründe mit DAKORIT®  PUR1K 30P 2:1 mit HADALAN®
EPV 38L vorstreichen. Kreidende Untergründe mit
HADALAN®  DDV 32P grundieren. Nach >6 <24 Std. kann die
Beschichtung erfolgen
Verbrauch:
DAKORIT® ES 40B:  je nach Anwendung
HADALAN® EPV 38L:  je nach Anwendung
HADALAN® DDV 32P:  0,3-0,5 l/m²
Menge: 0,000 m²

**1.1.40 Grundierung**
*** Bedarfsposition mit GB
®Anschlussbleche, Kappleisten, Durchdringungen und
Abdeckungen aus Metall (Eisen-, Edelstahl-, Aluminium-,
Kupfer- oder Zinkbleche) sowie verschiedene Kunststoffe
werden vor der Beschichtung mit Haftvermittler  HADALAN
 HV2 30DD grundiert. Nach einer Ablüftzeit von 20
Minuten kann dann die Beschichtung erfolgen
Verbrauch:
HADALAN® HV2 30DD:  30-50 ml/m²
Menge: 0,000 m²

**1.1.50 Lichtkuppeln**
*** Bedarfsposition mit GB
®Überzug geschädigter GFK- oder Glaslichtkuppeln mit
HADALAN  PUR Top 32P transparent als elastische,
lichtechte, UV- und witterungsbeständige Versiegelung
Verbrauch:
HADALAN® PUR Top 32P transparent:  0,25-0,35 kg/m²
  je Anstrich
Menge: 0,000 m²

**1.1.60 Beschichtung**
®Auf den vorbereiteten Untergrund ca. 1,5 kg/m² DAKORIT
 PUR1K 30P mittels Gummiwischer bahnenweise
vorverteilen und gleichmäßig mit Fellrollen verrollen.
Eine ausreichende Materialvorgabe ist wichtig für die
spätere Vlies-Einbettung. In die frische Beschichtung
wird das DAKORIT®  DV110 89V faltenfrei eingelegt. Die
Überlappung der Vliesbahnen sollte mindestens 5 cm
betragen. Zum Schutz vor Regen oder kondensierender
Luftfeuchte ist das Vlies direkt nach dem Einbringen
dünn zu überrollen. Nach der Trocknung der 1. Schicht
erfolgt die Endbeschichtung mit ca. 1,5 kg/m² DAKORIT®
PUR1K 30P
Verbrauch:
DAKORIT® PUR1K 30P:  2,5-3,5 kg/m²
DAKORIT® DV110 89V:  1,05 m²/m²
Menge: 0,000 m²

#### 1.2 Dachsanierung mit Ruflex

**1.2.10 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
VESTEROL® TG 10D
HADALAN® PUR Top 32P transparent
DAKORIT® Ruflex 20D
HADALAN® HV2 30DD
DAKORIT® DV110 89V
Menge: 0,000

**1.2.20 Baustelle einrichten**
Baustelle einrichten, An- und Abfuhr aller benötigten
Materialien, Geräte und Maschinen. Räumen der Baustelle
und Wiederherstellung aller benutzten Flächen in den
ursprünglichen Zustand einschließlich notwendiger
Zwischenreinigung
Menge: 0,000 psch

**1.2.30 Vorbereitung des Untergrundes**
®Der Untergrund muss trocken, tragfähig, frei von losen
Bestandteilen und Vermoosung sein. Schmutzablagerungen
durch Wasserdampfstrahlen oder mechanisch entfernen.
Vorhandene Blasen bei alten Bitumen-Abdichtungen
beseitigen. Alle Dächer mit VESTEROL  TG 10D
vorbehandeln. Faserzement-Dächer besonders gründlich
mit VESTEROL®  TG 10D behandeln, um lose Fasern an den
Untergrund zu binden
Verbrauch:
VESTEROL® TG 10D:  0,15 l/m²/Anstrich
Menge: 0,000 m²

**1.2.40 Grundierung**
*** Bedarfsposition mit GB
®Anschlussbleche, Kappleisten, Durchdringungen und
Abdeckungen aus Metall (Eisen-, Edelstahl-, Aluminium-,
Kupfer- oder Zinkbleche) sowie verschiedene Kunststoffe
werden vor der Beschichtung mit Haftvermittler  HADALAN
 HV2 30DD grundiert. Nach einer Ablüftzeit von 20
Minuten kann dann die Beschichtung erfolgen
Verbrauch:
HADALAN® HV2 30DD:  30-50 ml/m²
Menge: 0,000 m²

**1.2.50 Lichtkuppeln**
*** Bedarfsposition mit GB
®Überzug geschädigter GFK- oder Glaslichtkuppeln mit
HADALAN  PUR Top 32P transparent als elastische,
lichtechte, UV- und witterungsbeständige Versiegelung
Verbrauch:
HADALAN® PUR Top 32P transparent:  0,25-0,35 kg/m²
  je Anstrich
Menge: 0,000 m²

**1.2.60 Beschichtung**
®Der Auftrag erfolgt mit Rolle, Bürste oder im Airless-
Spritzverfahren in einer Schichtdicke von 1 bis 2 mm.
In rissgefährdeten Zonen und bei besonders
beanspruchten Dachflächen, ist ein zweimaliger Anstrich
erforderlich, wobei in den 1. Anstrich DAKORIT  DV110
89V eingearbeitet wird. Der zweite Auftrag erfolgt nach
Durchtrocknung der ersten Schicht
Verbrauch:
DAKORIT® Ruflex 20D:  1-2 kg/m²/Anstrich
  mit Vlieseinbettung:  2,5 kg/m²
  Faserzementdächer:  0,5-1 kg/m²
DAKORIT® DV110 89V:  1,05 m²/m²
Menge: 0,000 m²

#### 1.3 Dachsanierung mit Bituflex

**1.3.10 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
DAKORIT® Bituflex 20D
HADALAN® PUR Top 32P transparent
HADALAN® HV2 30DD
DAKORIT® DV110 89V
Menge: 0,000

**1.3.20 Baustelle einrichten**
Baustelle einrichten, An- und Abfuhr aller benötigten
Materialien, Geräte und Maschinen. Räumen der Baustelle
und Wiederherstellung aller benutzten Flächen in den
ursprünglichen Zustand einschließlich notwendiger
Zwischenreinigung
Menge: 0,000 psch

**1.3.30 Vorbereitung des Untergrundes**
®Der Untergrund muss trocken, tragfähig, frei von losen
Bestandteilen und Vermoosung sein. Schmutzablagerungen
durch Wasserdampfstrahlen oder mechanisch entfernen.
Vorhandene Blasen bei alten Bitumen-Abdichtungen
beseitigen. Als Voranstrich DAKORIT  Bituflex 20D 20%
mit Wasser verdünnen
Menge: 0,000 m²

**1.3.40 Grundierung**
*** Bedarfsposition mit GB
®Anschlussbleche, Kappleisten, Durchdringungen und
Abdeckungen aus Metall (Eisen-, Edelstahl-, Aluminium-,
Kupfer- oder Zinkbleche) sowie verschiedene Kunststoffe
werden vor der Beschichtung mit Haftvermittler  HADALAN
 HV2 30DD grundiert. Nach einer Ablüftzeit von 20
Minuten kann dann die Beschichtung erfolgen
Verbrauch:
HADALAN® HV2 30DD:  30-50 ml/m²
Menge: 0,000 m²

**1.3.50 Lichtkuppeln**
*** Bedarfsposition mit GB
®Überzug geschädigter GFK- oder Glaslichtkuppeln mit
HADALAN  PUR Top 32P transparent als elastische,
lichtechte, UV- und witterungsbeständige Versiegelung
Verbrauch:
HADALAN® PUR Top 32P transparent:  0,25-0,35 kg/m²
  je Anstrich
Menge: 0,000 m²

**1.3.60 Beschichtung**
DAKORIT® Bituflex 20D mit Rolle, Dachdeckerbesen,
Quast oder mit Peristaltikpumpe PP 99 verarbeiten. In
besonders beanspruchten oder riss gefährdeten Zonen,
DAKORIT®  Bituflex 20D mindestens 2-mal auftragen und
in den ersten Anstrich DAKORIT®  DV110 89V einbetten
(z.B. Wasserwechselzonen oder Dachflächen ohne
Gefälle)
Verbrauch:
DAKORIT® Bituflex 20D:  1,5 kg/m²
  mit Vlieseinbettung:  2,5 kg/m²
DAKORIT® DV110 89V:  1,05 m²/m²
Menge: 0,000 m²

#### 1.4 Dachsanierung mit Bituflex Winter

**1.4.10 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
DAKORIT® Bituflex Winter 26D
HADALAN® PUR Top 32P transparent
IMBERAL® Aquarol Winter 16D
HADALAN® HV2 30DD
DAKORIT® DV110 89V
Menge: 0,000

**1.4.20 Baustelle einrichten**
Baustelle einrichten, An- und Abfuhr aller benötigten
Materialien, Geräte und Maschinen. Räumen der Baustelle
und Wiederherstellung aller benutzten Flächen in den
ursprünglichen Zustand einschließlich notwendiger
Zwischenreinigung
Menge: 0,000 psch

**1.4.30 Vorbereitung des Untergrundes**
®Der Untergrund muss sauber, fest, eisfrei und
ebenflächig sein. Schmutzablagerungen durch
Wasserdampfstrahlen oder mechanisch entfernen.
Vorhandene Blasen bei alten Bitumen-Abdichtungen
beseitigen. Als Voranstrich auf allen saugfähigen,
mineralischen Untergründen IMBERAL  Aquarol Winter 16D
verwenden
Verbrauch:
IMBERAL® Aquarol Winter 16D:  0,15-0,25 kg/m²
Menge: 0,000 m²

**1.4.40 Grundierung**
*** Bedarfsposition mit GB
®Anschlussbleche, Kappleisten, Durchdringungen und
Abdeckungen aus Metall (Eisen-, Edelstahl-, Aluminium-,
Kupfer- oder Zinkbleche) sowie verschiedene Kunststoffe
werden vor der Beschichtung mit Haftvermittler  HADALAN
 HV2 30DD grundiert. Nach einer Ablüftzeit von 20
Minuten kann dann die Beschichtung erfolgen
Verbrauch:
HADALAN® HV2 30DD:  30-50 ml/m²
Menge: 0,000 m²

**1.4.50 Lichtkuppeln**
*** Bedarfsposition mit GB
®Überzug geschädigter GFK- oder Glaslichtkuppeln mit
HADALAN  PUR Top 32P transparent als elastische,
lichtechte, UV- und witterungsbeständige Versiegelung
Verbrauch:
HADALAN® PUR Top 32P transparent:  0,25-0,35 kg/m²
  je Anstrich
Menge: 0,000 m²

**1.4.60 Beschichtung**
DAKORIT® Bituflex Winter 26D mit Rolle,
Dachdeckerbesen, Quast oder mit Peristaltikpumpe PP 99
verarbeiten. In besonders beanspruchten oder riss
gefährdeten Zonen,  DAKORIT®  Bituflex Winter 26D
mindestens 2-mal auf-tragen und in den ersten Anstrich
DAKORIT®  DV110 89V einbetten (z.B. Wasserwechselzonen
oder Dachflächen ohne Gefälle)
Verbrauch:
DAKORIT® Bituflex Winter 26D:  1,5 kg/m²
  mit Vlieseinbettung:  2,5 kg/m²
DAKORIT® DV110 89V:  1,05 m²/m²
Menge: 0,000 m²

#### 1.5 Dachanstrich

**1.5.10 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322,
Folgende Technische Merkblätter sind zu beachten:
®VESTEROL TG 10D
®DAKORIT DA 20D
Menge: 0,000

**1.5.20 Vorarbeiten**
Baustelle einrichten, An- und Abfuhr aller benötigten
Materialien, Geräte und Maschinen. Dach- und
Gaubenfenster sorgfältig abkleben, Fallrohre schützen
und Balkone, Terrassen und Wintergärten mit Folien vor
Verschmutzung schützen.
Menge: 0,000 psch

**1.5.30 Reinigung**
Das Dach im Hochdruckverfahren mit reinem Wasser
gründlich und porentief reinigen. Es dürfen keine
Rückstände von Sand, Moos, Algen und Staub mehr
vorhanden sein.
Menge: 0,000 m²

**1.5.40 Grundierung**
®Tiefengrundierung der Dachfläche mit VESTEROL TG 10D
mit Rolle, Pinsel, Quast oder im Airless-
Spritzverfahren.
Verbrauch:
VESTEROL TG 10D:® 0,15 l/m²
Menge: 0,000 m²

**1.5.50 Beschichtung**
®Nach sorgfältiger Tiefengrundierung wird DAKORIT DA
20D 2-lagig auf den Untergrund aufgetragen. Der Auftrag
kann im Roll-, Pinsel-, Quast- oder Airless-
Spritzverfahren erfolgen. In der ersten Lage wird
DAKORIT® DA 20D mit 10% Wasser verdünnt und homogen
vermischt, die zweite Lage erfolgt unverdünnt.
Verbrauch:
® DAKORIT DA 20D:  0,2-0,3 kg/m²/Anstrich
Menge: 0,000 m²

USt %: 19,00
